# Neubau Hort Future Kids Schwerin
Angebotsaufforderung (GAEB 90, DA83)
DV-Nummer: P2401
Währung: EUR
Auftraggeber: Landeshauptstadt Schwerin, vertreten durch ZGM, Zentrales Ge

## 300.08 Estricharbeiten
Datum: 25.09.26

*Hinweis*
Allgemeine Vorbemerkungen zum Bauvorhaben:

1.1 Einleitende Erläuterungen der Gesamtbaumaßnahme

Das Zentrale Gebäudemanagement, Eigenbetrieb der
Landeshauptstadt
Schwerin plant den Neubau eines zweigeschossigen
Hortes für 308 Kinder
inklusive aller zugehöriger Außenanlagen zur
Betreibung durch die Kita
gGmbH in Schwerin.
Das Grundstück des geplanten Neubaus liegt im
östlichen Stadtteil "Mueßer
Berg", in der Eulerstraße 3 in 19063 Schwerin. Die
genaue
Katasterbezeichnungen für das Grundstück sind die
Flurstücke 237, 238 und
241|7; Flur 3; Gemarkung Mueß (130762). Die
Grundstücke sind unbebaut.

Architektur und Konzeption

Der Entwurf verfolgt die städtebauliche Idee der
Schaffung eines
gemeinsamen Bildungs-Campus mit verbindender
Sichtachse zwischen
Hortneubau und Bestandsschulcampus auf der
gegenüberliegenden Seite
der Eulerstraße. Zur Verbindung beider Grundstücke
wird eine
verkehrsberuhigte Zone zwischen Neubau und
Bestandsgebäuden
angestrebt. Der Hortneubau wurde auf dem Grundstück
möglichst kompakt
platziert, sodass rundherum ausreichend Freiflächen
als Außenspielflächen
zur Verfügung stehen.

Die Haupterschließung des Hortes erfolgt über die
Eulerstraße. An der
Nordseite des Gebäudes betritt man das gut
auffindbare, lichtdurchflutete
Foyer des Gebäudes, welches gleichzeitig den
Schülertreff und zwei
Empfangstresen beherbergt. Von hier aus sind sowohl
die im Süden
angrenzende Kinderküche sowie das Leitungsbüro
erreichbar. Westlich an
das Foyer schließt das erste Treppenhaus mit
Aufzugsanlage an. Im
dahinterliegenden Bereich, der nördlichen
Gebäudespange sind sämtliche
Technik-, Sanitär-, Personal- und Hauptlagerbereiche
angeordnet. In der
südlichen Gebäudespange sind im Erdgeschoss diverse
Gruppen- und
Mehrzweckräume angeordnet. Alle Räume sind über einen
zentralen Flur
zugänglich, der mit offenen Garderobennischen an den
Wänden ausgestattet
ist. Zudem verbinden zwei Treppenhäuser die beiden
Etagen miteinander. Im
1. Obergeschoss reihen sich in beiden Gebäudespangen
unterschiedliche
Gruppenräume und Hausaufgabenbereiche aneinander.
Technik- und
Sanitärflächen finden sich äquivalent zum Erdgeschoss
an gleicher Stelle
wieder.

Konstruktion und Gestaltung

Das Gebäude zeigt sich als zweigeschossiger,
freistehender Baukörper, der
sich in seiner Kubatur der Längsausrichtung des
Grundstückes folgt. Die
maximale Ausdehnung des zweigeschossigen Gebäudes
beträgt ca. 65,5m
x 20,5m. OK Fertigfußboden des Erdgeschosses liegt bei
+72,95m DHHN92.
Daraus ergibt sich eine gesamt Bruttogrundfläche (BGF)
von ca. 2377,16m².
Das Gebäude ist der Gebäudeklasse 3 zugeordnet.

Der Neubau wird in konventionelle Bauweise, in
Massivbau aus Stahlbeton-
und Mauerwerkswänden in Kalksandstein geplant. Das
Flachdach aus
Stahlbeton mit einer umlaufenden Attika wird mit einer
Wärme- und
Gefälledämmung und einer 2-lagigen Bitumenabdichtung
belegt. Darauf wird
eine Flachdachbegrünung mit teilweiser Kiesdeckung
vorgesehen.

Nach außen präsentiert sich der Hortneubau als
eckiger, längs gerichteter
Baukörper mit zwei flankierenden Kopfbauten und
überdachtem, baulichem
Einschub im Bereich des Foyers. Die Fassade der
Kopfbauten ist als
Wärmedämmverbundsystem mit heller Putzfassade
vorgesehen. Im Bereich
der Fensterelemente erfolgt ein Rücksprung der Dämmung
und Wechsel der
Oberflächen hin zu hinterlüfteten, bunten
Fassadenplatten, welche die
Farben der umgebenden Kita- und Schulgebäude wieder
aufnehmen. Der
mittlere, längs gerichteten Gebäudeteiles ist mit
einer hinterlüfteten, dunkel
abgesetzten Plattenfassade versehen. Die Belichtung
und Belüftung der
Gruppen- und Gruppennebenräume erfolgt über
großflächige
Fensterelemente mit einem außenliegenden Sonnenschutz
(Raffstore), das
Foyer ist an der Nordseite mit einer
Pfosten-Riegel-Fassade versehen. Die
sonstigen Nebenräume werden über kleinformatigere
Fensterelemente
sowohl belichtet als auch belüftet.

Gebäudeabmessungen

Gesamter Baukörper (LxB): ca. 65,5m x 20,5m

Kopfbau Achse 1-3 (LxB): ca. 21,3m x 20,5m
Kopfbau Achse 4-6 (LxB): ca. 21,5m x 19,0m
Zwischenbau Achse 3-4 (LxB): ca. 22,7m x 16,0m

Treppenhaus 1 (LxB):  ca. 7,11 x 8,24 m
Treppenhaus 2 (LxB):  ca. 7,49 x 6,00 m

Gebäudehöhe bis:  ca. 8,26 m

*Hinweis*
Weitere Zusätzliche Technische Vertragsbedingungen
(WZTV)

1. Normen, Richtlinien und Genehmigungen

Für die Auftragsabwicklung gilt die VOB (Vergabe- und
Vertragsordnung für
Bauleistungen). Es gilt die Landesbauordnung M-V in
der derzeit gültigen
Fassung, sowie die Baugenehmigung für dieses
Bauvorhaben.
Die für dieses Gewerk und für die Erstellung aller
ausgeschriebenen
Maßnahmen aktuellen DIN-Normen, DIN EN-Normen, DIN EN
ISO-Normen,
Vorschriften der DGUV, Richtlinien, Verordnungen,
Gesetze,
Arbeitsanweisungen, etc. sind zwingend einzuhalten.
Die Bauleistungen
müssen den allgemein anerkannten Regeln der Technik
entsprechen.

Sämtliche erforderlichen Bescheinigungen und
Genehmigungen sind dem
AG digital vorzulegen. Darüberhinaus sind im Vorfeld
folgende Unterlagen
rechtzeitig vor Baubeginn an die BÜ des AG zu
übergeben:
- Bauleiterbescheinigung mit eigenhändiger
Unterschrift des Fachbauleiters
des AN
- Nachweise und Bescheinigungen über die verwendeten
Materialgüten und
Systeme. (Es dürfen nur geprüfte Materialien verwendet
werden.)
- Werkzeugnisse, Gütenachweise, Prüf- und
Eignungsnachweise sowie
bauaufsichtliche Zulassungen
- Hersteller- und Produktverzeichnisse

2. Baustelleneinrichtung; Baustellenschutz- und
Sicherungsmaßnahmen

Es ist eine allgemeine Baustelleneinrichtung
vorhanden. Folgende BE wird
AG-seitig zur Verfügung gestellt: z.B. Bauschild;
Bauzaun; Container;
Bautüren; Baustraße; Bauteilschutz; Bauwasser;
Baustrom; Bauheizung

3. Bauablauf und Termine

Der Bauablauf richtet sich nach den in der
Ausschreibung benannten
Vertragsterminen.

Die jeweiligen, durch den AN zu realisierenden
terminlichen Meilensteine
sind in einem vom AG entwickelten, und dem LV
beigefügten,
projektbezogenen Gesamtablaufplan verzeichnet. Die
Schnittstellentermine
zu anderen im Gesamtanlaufplan dargestellten Gewerken
sind durch den AN
zu gewährleisten. Gemäß Bauablauf sind die Leistungen
gestaffelt nach
Erfordernis und in Abstimmung mit dem AG und der
Bauüberwachung
auszuführen. Die gestaffelte Ausführung der jeweiligen
Leistungen ist
innerhalb der Einheitspreise einzukalkulieren.

In Abstimmung mit dem AG ist vom AN unter
Berücksichtigung seiner
angebotenen Technologien ein konkreter
gewerkebezogener Bauablaufplan
zu erarbeiten, der zum Vertragsbestandteil erhoben
wird. Dabei sind die
Bauzeiten mit entsprechenden Kapazitätsnachweisen (z.B
Anzahl der
Arbeitskräfte; Nachweis von besonderem Gerät) zu
untersetzen. Auch sind
die technologischen Abhängigkeiten der Gewerke
untereinander und die
Erstellung und Prüfung von Werkplanungen, sowie die
Freigaben durch
Dritte (z.B. Prüfstatik) zu berücksichtigen, sodass
die Gesamtterminkette
gewahrt wird.

4. Bauleitung des AN und Baubesprechungen

Zur Wahrnehmung der Verpflichtungen des AN nach VOB/B
§ 4 hat dieser
eine leitende, deutschsprachige Person als Bauleiter
mit entsprechenden
Qualifikationen zu stellen. Diese muss im Rahmen der
vertraglich
vereinbarten Zeiträume sowie während der gesetzlich
geregelten
Arbeitszeiten über Funktelefon erreichbar sein und hat
an den
Besprechungen zur Koordination der Baumaßnahme
teilzunehmen.

Im Krankheitsfalle oder bei Urlaub muss eine
qualifizierte Vertretung
eingesetzt werden, die über die Aufgabenstellung, den
Stand und die
Belange der Baumaßnahme entsprechend informiert ist.
Der Bauleiter ist
verantwortlich für die Einweisung des eigenen
Personals und die
Beaufsichtigung der einzelnen Abschnitte, für die
Ordnung an der Baustelle
wie Materialtransport, Schutt- und Abfallbeseitigung,
Sicherheit der eigenen
Gerüste usw.

Vom AN bzw. seinen Bevollmächtigten sind gegenüber
dritten Personen
keinerlei Auskünfte zu geben. Vereinbarungen zum
Baugeschehen erfolgen
nur zwischen den Bauverantwortlichen des AG und dem
AN. Zur schnellen
Klärung aller Fragen, welche die Durchführung der
Baumaßnahme betreffen,
finden regelmäßige wöchentliche Baubesprechungen
zwischen den
Baubeteiligten statt, die Teilnahme für alle Gewerke
ist zwingend. Getroffene
Vereinbarungen, Leistungen und Termine sind
einzuhalten.

5. Hinweis zum Ausfüllen des Leistungsverzeichnisses

Dem AN stehen keine separaten Bauteilöffnungen oder
Einbringöffnungen in
der Fassade zur Verfügung. Materialtransporte sind
über die Treppenhäuser
auf die Etagen händisch zu verbringen. Es besteht
seitens des AN kein
Anspruch auf die AG-seitige Stellung eines Aufzugs
(Außen oder Innen) zum
Materialtransport auf die Etagen.

Alle Positionen der nachfolgenden
Leistungsbeschreibung beziehen sich auf
die AFU-Planung des AGs, welche ebenso Teil der
Angebotsunterlagen sind.
Etwaige Unklarheiten, Unstimmigkeiten sowie
Abweichungen der
AFU-Planung zum Leistungstext sind vor Abgabe des
Angebotes mit der
ausschreibenden Stelle zu klären. Die AFU-Planung gilt
parallel zum LV, und
bilden mit der Leistungsbeschreibung die Grundlage des
Angebots.

Von den zur Verwendung kommenden Materialien sind auf
Verlangen der
Bauüberwachung vor Ausführung Proben / Muster mit
Angaben des
Lieferwerkes und den amtlichen Materialprüfzeugnissen
zur Genehmigung
vorzulegen. Alle für die eigenen Leistungen
erforderlichen Befestigungsmittel
die die Wärmedämmebene durchdringen, sind thermisch
getrennt
auszuführen.

Die verwendeten Materialien, Konstruktionen und
Bauelemente sind in Ihrer
Art, Spezifikation und Einbausituation durch den AN zu
dokumentieren. Die
Dokumentation ist vollständig, wenn nicht bereits
vorher erforderlich, in
1facher digitaler Form, gegliedert mit
Inhaltsverzeichnis und eindeutiger
Zuordnung, zur Schlussrechnung vorzulegen.

Der AN wird aufgefordert zügig Rechnung zu legen gemäß
dem erbrachten
Leistungsstand nach seinem Baufortschritt in Form von
kumulativen
Abschlagsrechnungen! Mit Einreichung der 1. AR ist ein
Zahlungsplan
vorzulegen.

6. vom AN beizubringende Werkplanungen und
Dokumenationsunterlagen

Sämtliche durch den Auftragnehmer zu erstellenden
Werkstattpläne und
Montagepläne werden dem Auftraggeber 4 Wochen nach
Auftragsvergabe
digital als PDF-Datei und DWG-Datei zur Prüfung zu
übergeben. Die
geprüften Werkstattpläne und Montagepläne sind nach
Einarbeitung der
Prüfanmerkungen 1-fach in Papierform und digital als
dwg und PDF zur
finalen Freigabe der BÜ zu übergeben.

Das Leistungsverzeichnis sowie die beigelegten
Planungen und Gutachten
gelten nicht als Bestellunterlage. Die im LV
angegebenen Maße sind
Circamaße. Zur Ausführung sind die Maße am Bau vom AN
zu nehmen und
zugleich auch auf Übereinstimmung mit den
Werkplanmaßen zu
kontrollieren. Unstimmigkeiten sind der
Objektüberwachung sofort
mitzuteilen.

Bei groben Fehlausführungen sind die Bauteile
unentgeltlich abzutragen und
neu zu errichten. Folgekosten infolge
Terminverzögerungen sind ebenfalls
vom AN zu übernehmen.

Zum Abschluss der Arbeiten ist eine vollständige
Dokumentation zu erstellen
und 1-fach digital zu übergeben. Als
Mindestbestandteil müssen sie alle
verarbeiteten sicherheitsrelevanten Bauteile,
Sonderbauteile,
Werkstattpläne, Zulassungen, Pflegehinweise, Nachweis
der Einweisungen,
Prüfbücher etc. enthalten.
Für brandschutzrelevante Bauteile ist zusätzlich
jeweils ausreichende Zeit
vor Ausführung eine Dokumentation 1-fach digital
(PDF-Datei) zu erstellen,
sodass vorab die Einbaufähigkeit nachgewiesen werden
kann und alle
relevanten Bauteile für den Brandschutznachweis
vorliegen.

Die Unterlagen zur Dokumentation sind rechtzeitig und
vollständig in
geforderter Form und mit zuvor beschriebenen Anzahl an
Exemplaren
Exemplaren der BÜ zur Prüfung vorzulegen. Ohne die
Vorlage der
vollständigen geprüften Dokumentationsunterlage kann
wegen Fehlen eines
wichtigen Teils der Leistung die Abnahme durch die BÜ
bis zur Vorlage der
Dokumentationsunterlagen verweigert werden.

*Hinweis*
TECHNISCHE VORBEMERKUNGEN FÜR ESTRICHARBEITEN - DIN
18353

1. Es gelten die ATV in der VOB/C, die einschlägigen
DIN-Vorschriften in der
jeweils neuesten Fassung, einschließlich der
Änderungen, Berichtigungen
und Beiblätter. Die Bauleistungen müssen den allgemein
anerkannten
Regeln der Technik entsprechen.

2. Der Untergrund von schwimmenden Estrichen muss
ausreichend eben
sein. Punktförmige Unebenheiten sind in jedem Falle zu
entfernen,
grobflächige Unebenheiten müssen mit
Ausgleichschichten ausgeglichen
werden. Im übrigen muss die Ebenheit der Oberfläche
der DIN 18202,
Tabelle 3, Zeile 2 entsprechen. Darüber hinausgehende
Unebenheiten sind
mit Ausgleichsschichten zu versehen.

3. Die Festigkeitsklassen und Nenndicken des verlegten
Estrichs müssen
mindestens der DIN 18560 (alle Teile) und der DIN EN
13813 entsprechen.
Die Mindestdicken sind an jeder Stelle einzuhalten.

4. Trennschienen und Schwundfugen sind in den
erforderlichen Abständen
einzubauen. Die Anordnung der Fugen ist mit dem
Architekten auf einem
vom AN zu erstellenden Verlegeplan vor Ausführung
abzustimmen. Der
Verlegeplan des Heizungsbauers ist bei der Aufteilung
der Fugen
einzuhalten.

5. Anschlüsse an Türschienen, Dehnungsfugen,
Materialtrennschienen usw.
müssen so hergestellt sein, dass sie mit dem zu
verlegenden Oberboden
bündig sind. Notwendige Dehnungsfugen, insbesondere
für keramische
Beläge, Werkstein, Naturstein und Fliesen sind vom AN
dem Architekten
vorzuschlagen bzw. entsprechend Fugenplan Architekt
auszuführen.
Trennfugen, Bewegungsfugen und Anschlussfugen an
andere Bauteile sind
von Mörtelbrücken und Verunreinigungen, die die
Funktion der Fugen
beeinträchtigen, freizuhalten.

6. Alle Anschlüsse an aufgehende und einbindende
Bauteile, Rohrleitungen
und dergl. sind sorgfältig und unter Verwendung von
trennenden Materialien
(Dämmstreifen, Folien) fachgerecht auszuführen.
Während der Ausführung
ist zu beachten, dass Öffnungen von Abläufen, Rohren
u. dgl. verschlossen
sind und dass Einrichtungsgegenstände vor
Verschmutzung geschützt
werden.

7. Arbeitsfugen sind nach Abbinden des Estrichs mit
Verdübelung und
Epoxidharz fachgerecht zu verfüllen. Wenn nicht anders
beschrieben.

8. Das Einbringen des Estrichs muss in größeren
zusammenhängenden
Flächen und unter ständiger Kontrolle mit einem
Lasergerät erfolgen. Für die
Maßgenauigkeit der Estrich-Oberflächen gilt DIN 18202,
erhöhte
Anforderungen.

9. Zwischen Estrich und aufgehenden Wänden, Stützen,
Zargen und dergl.
sind elastische Randdämmstreifen bis über OK Estrich
einzulegen. Die
Randstreifen werden von den Auftragnehmern für die
Bodenbelagarbeiten
entfernt.

10. Auf dem Rohfußboden liegende Rohrleitungen sowie
die
Elektrofußbodenkanäle sind durch hochwertige
Dämmstoffumhüllungen
fachgerecht zu umkleiden, sodass mit der übrigen
Dämmung eine feste
Oberfläche entsteht.

11. Die Trittschalldämmung muss an jeder Stelle des
Estrichs voll
gewährleistet sein.

12. Zu Treppenlöchern und anderen Bereichen mit freien
Flanken des
Estrichs sind Stahlwinkel (verzinkt) über die volle
Höhe des Estrichs und des
späteren Bodenbelages zu setzen.

13. Dämmschichten sind, sofern sie nicht einlagig
geplant sind, grundsätzlich
2-lagig mit versetzten Stößen zu verlegen und
lückenlos mit einer
wasserundurchlässigen Trennlage (PE-Folie 0,2 mm
o.glw.) zu verlegen.
Liegen Rohrleitungen auf der Rohdecke, die mittels
Dämmung ausgeglichen
werden müssen, sind die Trittschalldämmplatten über den
Wärmedämmplatten zu verlegen. Erkennt der
Auftragnehmer Umstände, die
die Schalldämmung beeinträchtigen können, hat er die
Bauleitung darüber
zu informieren.

14. Die Nenndicken von Estrichen müssen die Forderung
der DIN 18560
einhalten.

15. Für die Verlegung der Estrichkonstruktionen sind
die jeweiligen
Verlegehinweise, Vorschriften und Richtlinien der
Hersteller von Estrichen /
Dämmstoffen und dgl. zu beachten.

16. Oberflächenbehandlungen auf den Estrichoberflächen
(Bürsten,
Scharfkehren, Schleifen etc.) und eventuelle
Nacharbeiten aufgrund
mangelhafter Verarbeitung desselben haben nach den
Richtlinien der
Hersteller zu erfolgen, um Verlegereife für den
Oberboden zu erreichen. Der
Estrich muss als Verlegeuntergrund für die Bodenbeläge
frei von
Sinterschichten, Unebenheiten und sonstigen
Schadstellen sein.

17. Alle Maße sind vor der Ausführung am Bau zu
überprüfen. Vor Beginn
der Arbeiten sind die tatsächlichen Einbauhöhen
bezogen auf das gesamte
Ausbausystem mit der Bauleitung abzustimmen, wenn
unzulässige
Toleranzen oder Änderungen des geplanten
Fußbodenaufbaus festgestellt
oder vermutet werden.
Ergibt sich bei der Überprüfung, dass geplante
Estrichdicken nicht
eingehalten werden können, darf erst nach vorheriger
Abstimmung mit der
Bauleitung die Leistung weiter ausgeführt werden.

18. Bei Schleifarbeiten im Trockenverfahren sind
Absauggeräte zu
verwenden.

19. Bereits fertig gestellte Leistungen Dritter, wie
Sichtbetonbauteile,
Installationen, Beschichtungen von Heizkörpern, Türen,
Holzbauteile,
Treppen, Beläge etc. sind vom Auftragnehmer gegen
Beschädigung und
Verschmutzung wirksam zu schützen. Verunreinigungen
sind umgehend zu
beseitigen.

20. Aussparungen sind zu schalen.

21. Zementestriche, bei denen die Gefahr des
Aufschüsselns besteht, sind
für einen Zeitraum von mindestens 2 Wochen ab
Verlegung mit einer
Kunststofffolie abzudecken.

22. Die Estrichoberfläche muss nach Freigabe zur
Begehbarkeit so
widerstandsfähig sein, dass sie bis zur Verlegung des
Oberbodens die
üblichen Belastungen des Baubetriebs ohne Schaden
aufnehmen kann.

23. Ist eine Bauaustrocknung mit Trockengeräten
vorgeschrieben bzw. im
Leistungsverzeichnis enthalten, so ist bis auf den
vorgegebenen Sollwert zu
trocknen. Zum Nachweis ist ein Hygrometer aufzustellen.

24. Bevor durch den Einbau des Estrichs die Dämmung
verdeckt wird, muss
die Leistung durch die Bauleitung abgenommen werden.

25. Heizestrich:
Der Auftragnehmer hat der Bauleitung seine Freigabe
zum Aufheizen
unaufgefordert mitzuteilen.
Vor dem Einbringen des Estrichs ist zu prüfen, dass
vom Verleger der
Fußbodenheizung je 200 m² Fläche mindestens drei
Messstellen
ausgewiesen sind, an denen später problemlos ohne
Gefahr der
Beschädigung von Rohren, die Probeentnahme zur Messung
der
Restfeuchte möglich ist. Fehlen solche markierten
Messstellen, ist die
Bauleitung vor Beginn der Arbeiten zu informieren.

*Hinweis*
HINWEISE ESTRICHARBEITEN

Die nachfolgend beschriebenen Estriche werden als
Zementestrich als
Heizestrich auf Dämmschicht ausgeführt. Die
Fußbodenkonstruktionen
werden auf Stahlbetondecken eingebaut. Im Erdgeschoss
ist zudem
oberseitig auf der Stahlbetonsohle eine Abdichtung aus
minderalischer
Dichtschlämme aufgebracht (Gewerk Rohbau).
Die Estriche erhalten oberseitig elastische Beläge
bzw. Feinsteinbeläge.
Die Rohbautoleranzen sind zu berücksichtigen, ggf.
notwendige
Ausgleichsarbeiten sind in den Einheitspreisen mit
einzukalkulieren.

Die Lieferung und Verlegung der Trägerplatten /
Trittschallplatte unterhalb
der Fußbodenheizung erfolgt durch das Gewerk Heizung,
Sanitär. Ein enges,
kooperatives Zusammenarbeiten zwischen den Gewerke
wird vorausgesetzt!

*Hinweis*
Ausführungsvorgaben

Allgemeine Ausführungsvorgaben

Werkstoff Aluminium
Es sind stranggepresste Aluminium-Profile der
Legierung EN AW 6060 und
EN AW 6063 in Eloxalqualität nach DIN EN 755 und DIN
EN 12020 zu
verwenden.
Für anodisierte Aluminium-Bleche in Eloxalqualität ist
die Legierung AlMg 1,
halbhart, (EN AW 5005A) zu verwenden.

Werkstoff Stahl
Stahlteile (Anker-, Unterkonstruktionen, geschweißte
Konstruktionen, etc.)
sind, wo nicht in Edelstahl vorgesehen, in
rostschutzbeschichteter
Ausführung vorzusehen. Stahlbleche sind verzinkt
auszuführen.
Die Nachbesserung von Fehlstellen, Beschädigungen,
sowie das
Nacharbeiten von etwaigen Schweißstellen hat
entsprechend DIN EN ISO
1461 zu erfolgen.

Edelstahl
Verankerungselemente und -mittel, die einem
Korrosionsangriff ausgesetzt
und für Wartungen nicht zugänglich sind sowie alle
Verbindungsteile sind
grundsätzlich aus rostfreiem Edelstahl herzustellen.
Verwendung von Materialien aus nichtrostendem Stahl je
nach Anforderung
gem. Planung und Ausschreibung.

Kleber, Massen
Kleber und andere Massen, z.B. Spachtelmassen, müssen
biologisch
unbedenklich sein, dürfen keine anhaltenden
Geruchsbelästigungen,
Alergien oder sonstige Beeinträchtigungen verursachen.

Ausführungsvorgaben Estrich

Systembeschreibung
Es kommen Zementestriche als schwimmende Estriche zur
Ausführung, i.A.
mit der Flächenbelastbarkeit von mindestens 4 kN/m2.

Bei Wärmedämmungen und Trittschalldämmungen kommt
überwiegend
EPS, z.T. Mineralfaser zum Einsatz.

Es wird darauf hingewiesen, dass alle Angaben zu
Ausführungen,
Eigenschaften, Nachweisen usw. aus allen
Vorbemerkungen zu
beachten sind und Vertragsbestandteil werden!

*Hinweis*
Aufbauebene von Oben nach Unten:

Fußbodenaufbau FB1a

15 mm Fliesen im Dünnbett, nach Farb- und
 Materialkonzept (In Nassräumen mit Abdichtung im
 Verbund)

75 mm schwimmender Zementestrich als Heizestrich,
 CT-C35-F5-S75-H45, DIN 18560 Teil 2,
 Flächenlast =4KN/m², Einzellasten bis 3kN,
 Zusammendrückbarkeit der Dämmung = 3mm,
 mind. 45mm Rohrüberdeckung

- PE-Folie als Trennlage

30 mm Polysterol-Trittschall-Dämmplatten EPS DES sg,
 WLG 035, als Systemplatte der Fußbodenheizung
 (Gewerk TGA)

80 mm Polystyrol Wärmedämmung EPS DEO dm, WLG 035

Fußbodenaufbau FB1b

15 mm Fliesen im Dünnbett, nach Farb- und
 Materialkonzept (In Nassräumen mit Abdichtung im
 Verbund)

75 mm schwimmender Zementestrich,
 CT-C35-F5-S75, DIN 18560 Teil 2,
 Flächenlast =4KN/m², Einzellasten bis 3kN,
 Zusammendrückbarkeit der Dämmung = 3mm,
 mind. 45mm Rohrüberdeckung

- PE-Folie als Trennlage

30 mm Polysterol-Trittschall-Dämmplatten EPS DES sg,
 WLG 035

80 mm Polystyrol Wärmedämmung EPS DEO dm, WLG 035

Fußbodenaufbau FB2a

5 mm Kautschuk antistatisch, für Bereiche mit hoher
 Beanspruchung, nach Farb- und Materialkonzept

85 mm schwimmender Zementestrich als Heizestrich,
 CT-C35-F5-S75-H45, DIN 18560 Teil 2,
 Flächenlast =4KN/m², Einzellasten bis 3kN,
 Zusammendrückbarkeit der Dämmung = 3mm,
 mind. 45mm Rohrüberdeckung

- PE-Folie als Trennlage

30 mm Polysterol-Trittschall-Dämmplatten EPS DES sg,
 WLG 035, als Systemplatte der Fußbodenheizung
 (Gewerk TGA)

80 mm Polystyrol Wärmedämmung EPS DEO dm, WLG 035

Fußbodenaufbau FB2b

5 mm Kautschuk antistatisch, für Bereiche mit hoher
 Beanspruchung, nach Farb- und Materialkonzept

85 mm schwimmender Zementestrich,
 CT-C35-F5-S75, DIN 18560 Teil 2,
 Flächenlast =4KN/m², Einzellasten bis 3kN,
 Zusammendrückbarkeit der Dämmung = 3mm,
 mind. 45mm Rohrüberdeckung

- PE-Folie als Trennlage

30 mm Polysterol-Trittschall-Dämmplatten EPS DES sg,
 WLG 035

80 mm Polystyrol Wärmedämmung EPS DEO dm, WLG 035

Fußbodenaufbau FB3a

20 mm Sauberlaufzone, nach Farb- und Materialkonzept

- wasserdichter Anstrich

70 mm schwimmender Zementestrich als Heizestrich,
 CT-C35-F5-S75-H45, DIN 18560 Teil 2,
 Flächenlast =4KN/m², Einzellasten bis 3kN,
 Zusammendrückbarkeit der Dämmung = 3mm,
 mind. 45mm Rohrüberdeckung

- PE-Folie als Trennlage

30 mm Polysterol-Trittschall-Dämmplatten EPS DES sg,
 WLG 035, als Systemplatte der Fußbodenheizung
 (Gewerk TGA)

80 mm Polystyrol Wärmedämmung EPS DEO dm, WLG 035

Fußbodenaufbau FB3b

20 mm Sauberlaufzone, nach Farb- und Materialkonzept

- wasserdichter Anstrich

70 mm schwimmender Zementestrich,
 CT-C35-F5-S75, DIN 18560 Teil 2,
 Flächenlast =4KN/m², Einzellasten bis 3kN,
 Zusammendrückbarkeit der Dämmung = 3mm,
 mind. 45mm Rohrüberdeckung

- PE-Folie als Trennlage

30 mm Polysterol-Trittschall-Dämmplatten EPS DES sg,
 WLG 035

80 mm Polystyrol Wärmedämmung EPS DEO dm, WLG 035

### Titel 01 Vorbereitende Maßnahmen

**01.001 Drucken der Ausführungsplanung**
Drucken der vom AG bereitsgestellten digitalen
Ausführungsplanung als
Grundlage der Erstellung der Werkplanungen, der
Ausführung auf der
Baustelle und der Abrechnung der Baumaßnahme.
Es werden durch den AG keine Papierexemplare an den AN
übergeben.
Dieser hat sämtliche Papierexemplare selbstständig zu
drucken und auf der
Baustelle an seine Mitarbeiter zu verteilen.
Menge: 1,000 psch

**01.002 Baustelleneinrichtung Estrich**
An- Abfahrt Materialtransport, Geräte, Werkzeug und
sonstige
Betriebsmittel, die zur vertragsgemäßen Erfüllung der
Bauleistungen gehören, auf die Baustelle
transportieren und
bereitstellen.
Menge: 1,000 psch

**01.003 Nivellement**
Nivelliernetz der Geschossoberflächen erstellen,
Genauigkeit 0,2cm, Raster entsprechend der
jeweiligen Raumflächen von 1 bis 2m.
Das Nivellement ist der BÜ vor Ausführung
der Arbeiten zu übergeben.
Menge: 2100,000 m²

**01.004 Prüfen und Reinigen des Untergrundes**
Untergrund prüfen auf Beschädigung der vorhandenen
Bauwerksabdichtung. Reinigen des Untergrundes aus
Beton von grober
Verschmutzung, von losen Verunreinigungen,
durch Kehren mit staubbindenden Maßnahmen. Das
Material ist
abzufahren und zu entsorgen, inkl. Deponiegebühr.

Beschädigungen in Aufmaß vor Überarbeitung
dokumentieren zur
Bestätigung durch die Objektüberwachung.
Menge: 2100,000 m²

**01.005 Untergrund ausgleichen Mörtel D 30 mm**
STLB-Bau 2025-10 025
Ausgleichen auf Untergrund aus Stahlbeton, bei
größeren Unebenheiten, mit
Mörtel, Bindemittel Zement,
mittlere Dicke '30' mm, zur Aufnahme von Wärmedämmung,
Ausführung
gemäß Einzelbeschreibung,
Einzelbeschreibungs-Nr '
Die genannten Arbeiten sind erst nach Abstimmung und
Bestätigung durch
die Bauleitung durchzuführen.'
.
Menge: 210,000 m2

**01.006 Kraftschlüssiges Schließen bis 5mm**
Kraftschlüssiges Schließen von Schein- und
Arbeitsfugen im Untergrund aus
Beton mit lösemittelfreiem Epoxidharz, einschließlich
dem Erweitern
(Fugenfräse) und Abphasen der Fugen, dem Querverdübeln
im
erforderlichen Abstand mit geeigneten Stahldübeln.
Fugenbreite bis ca. 5 mm.
Ausführung auf besondere Anordnung des AG!
Menge: 40,000 m

**01.007 Zulage Rückbau+Entsorgung Abdeckung Deckendurchbrüche, Fläche bis 1,0**
Demontage + fachgrechte Entsorgung der bauseits
vorhandenen
Abdeckungen der Deckendurchbrüche aus Holz und der
oberseitig
vorhandenen Abdichtungsbahn in verschienden Größen bis
1m².
Menge: 5,000 Stk

**01.008 Zulage Rückbau+Entsorgung Abdeckung Deckendurchbrüche, Fläche bis 0,50 m²**
Demontage + fachgrechte Entsorgung der bauseits
vorhandenen
Abdeckungen der Deckendurchbrüche aus Holz und der
oberseitig
vorhandenen Abdichtungsbahn in verschienden Größen bis
0,50 m².
Menge: 5,000 Stk

**01.009 Zulage Rückbau+Entsorgung Abdeckung Deckendurchbrüche, Fläche bis 0,25 m²**
Demontage + fachgrechte Entsorgung der bauseits
vorhandenen
Abdeckungen der Deckendurchbrüche aus Holz und der
oberseitig
vorhandenen Abdichtungsbahn in verschienden Größen bis
0,25 m²
Menge: 5,000 Stk

**01.010 Aufnehmen und Entsorgen Baumischschutt**
Aufnehmen und Entsorgen von Baumischschutt anderer
Gewerke über die
vorgenannten Positionen hinaus auf Weisung der
Bauüberwachung.
Menge: 5,000 m³

### Titel 02 Dämmschichten

**02.001 Wärmedämmschicht Fußboden PS-Hartschaum EPS D 80mm 0,035W/(mK) DEO dm**
STLB-Bau 2025-10 025
Wärmedämmschicht für Fußboden, aus
Polystyrol-Hartschaum EPS DIN EN
13163, als Platte, Dicke 80 mm, Bemessungswert der
Wärmeleitfähigkeit
max. 0,035 W/(mK), Nennwert der Wärmeleitfähigkeit
max. 0,034 W/(mK),
Anwendungsgebiet DIN 4108-10 DEO, mittlere
Druckbelastbarkeit - dm, auf
Rohdecke, als Unterlage für Trittschalldämmschicht.
Menge: 2100,000 m2

**02.002 Zulage Mehr- bzw. Minderstärken Wärmedämmschicht**
Mehr- bzw. Minderstärken der vorgenannten
Wärmedämmschicht von bis zu 10mm
Menge: 210,000 m²

**02.003 Trittschalldämmschicht PS-Hartschaum EPS 5kN/m2 30-3mm 30MN/m3 0,035W/(mK) DES**
STLB-Bau 2025-10 025
Trittschalldämmschicht aus Polystyrol-Hartschaum EPS
DIN EN 13163,
lotrechte Nutzlasten (Einzellasten bis 4 kN,
Flächenlasten bis 5 kN/m2), als
Platte, Lieferdicke 30 mm, Stufe Zusammendrückbarkeit
kleiner gleich 3 mm
(CP 3) DIN 4108-10, dynamische Steifigkeit kleiner
gleich 30 MN/m3,
Bemessungswert der Wärmeleitfähigkeit max. 0,035
W/(mK), Nennwert der
Wärmeleitfähigkeit max. 0,034 W/(mK),
Brandverhaltensklasse DIN EN
13501-1 E (normalentflammbar), geringe
Zusammendrückbarkeit - sg,
Anwendungsgebiet DIN 4108-10 DES.
Menge: 310,000 m2

**02.004 Anarbeitung Dämmung Einzelleitung**
Leitungsschlitze in der bzw. Anarbeitung der
Wärmedämmung an
Einzelleitungen und Doppelleitungen (Vor- und
Rücklauf) der Haustechnik
bis ca. 50 mm Durchmesser in allen Richtungen inkl.
Verfüllung aller
Resträume mit gebundener Schüttung;

bei Leitungskreuzungen liegen die Leitungen in
verschiedenen
Dämmebenen.

Vor- und Rücklaufeitungen werden zusammen als ein
Leitungsschlitz
abgerechnet.
Menge: 300,000 m

**02.005 Anarbeitung Dämmung Kabelkanal**
Anarbeitung der Wärmedämmung an liegende Kabelkanäle
der Haustechnik
bis ca. 40 x 300 mm
in allen Richtungen inkl. Verfüllung eventueller
Resträume mit gebundener
Schüttung;
bei Leitungskreuzungen liegen die Leitungen in
verschiedenen
Dämmebenen.
Menge: 50,000 m

**02.006 Anarbeitung Dämmung Leitungspakete**
Leitungsschlitze in der bzw. Anarbeitung der
Wärmedämmung an
Leitungspakete der Haustechnik bis ca. 200 mm Breite
in allen Richtungen
inkl. Verfüllung aller Resträume mit gebundener
Schüttung;

bei Leitungskreuzungen liegen die Leitungen in
verschiedenen
Dämmebenen.
Menge: 50,000 m

**02.007 Abdeck. PE-Folie D 0,2mm**
Abdeckung aus PE-Folie, Dicke 0,2 mm, Stöße
überlappen, auf
Dämmschichten, am Randdämmstreifen bis Oberkante
Estrich
hochführen, als Unterlage für Zementestrich.
Menge: 2100,000 m2

### Titel 03 Estrichverlegung

**03.001 FB1a: Zement-Heizestrich Estrich auf Dämmschicht Abdichtung 4kN/m2 C35 F5 Bauart A D 75mm**
STLB-Bau 2025-10 025
Heizestrich als Zementestrich CT, als Estrich auf
Dämmschicht
DIN 18560-2, auf vorh. Abdichtung, unbewehrt, lotrechte
Nutzlasten (Einzellasten bis 3 kN, Flächenlasten bis 4
kN/m2),
Druckfestigkeitsklasse C35 DIN EN 13813,
Biegezugfestigkeitsklasse F5 DIN EN 13813, Bauart A,
Heizrohrdurchmesser 18 mm, Estrichnenndicke 75 mm, zur
Aufnahme von Fliesen-/Plattenbelägen, Oberfläche von
Hand
glätten.
Menge: 350,000 m2

**03.002 FB1b: Zementestrich Estrich auf Dämmschicht Abdichtung 4kN/m2 C35 F5 D 75mm**
STLB-Bau 2025-10 025
Zementestrich CT, als Estrich auf Dämmschicht DIN
18560-2, auf vorh.
Abdichtung, unbewehrt, lotrechte Nutzlasten
(Einzellasten bis 3 kN,
Flächenlasten bis 4 kN/m2), Druckfestigkeitsklasse C35
DIN EN 13813,
Biegezugfestigkeitsklasse F5 DIN EN 13813,
Estrichnenndicke 75 mm, für
Flächen in Innenräumen, zur Aufnahme von
Fliesen-/Plattenbelägen im
Dünnbett.
Menge: 240,000 m2

**03.003 FB2a: Zement-Heizestrich Estrich auf Dämmschicht Abdichtung 4kN/m2 C35 F5 Bauart A D 85mm**
STLB-Bau 2025-10 025
Heizestrich als Zementestrich CT, als Estrich auf
Dämmschicht DIN
18560-2, auf vorh. Abdichtung, unbewehrt, lotrechte
Nutzlasten (Einzellasten
bis 3 kN, Flächenlasten bis 4 kN/m2),
Druckfestigkeitsklasse C35 DIN EN
13813, Biegezugfestigkeitsklasse F5 DIN EN 13813,
Bauart A,
Heizrohrdurchmesser 18 mm, Estrichnenndicke 85 mm, zur
Aufnahme von
elastischen/textilen Belägen, Oberfläche von Hand
glätten.
Menge: 1440,000 m2

**03.004 FB2b: Zementestrich Estrich auf Dämmschicht Abdichtung 4kN/m2 C35 F5 D 85mm**
STLB-Bau 2025-10 025
Zementestrich CT, einschichtig, als Estrich auf
Dämmschicht DIN 18560-2,
auf vorh. Abdichtung, unbewehrt, lotrechte Nutzlasten
(Einzellasten bis 3 kN,
Flächenlasten bis 4 kN/m2), Druckfestigkeitsklasse C35
DIN EN 13813,
Biegezugfestigkeitsklasse F5 DIN EN 13813,
Estrichnenndicke 85 mm, für
Flächen in Innenräumen, zur Aufnahme von
elastischen/textilen Belägen,
Oberfläche von Hand glätten.
Menge: 54,000 m2

**03.005 FB3a: Zement-Heizestrich Estrich auf Dämmschicht Abdichtung 4kN/m2 C35 F5 Bauart A D 70mm**
STLB-Bau 2025-10 025
Heizestrich als Zementestrich CT, als Estrich auf
Dämmschicht DIN
18560-2, auf vorh. Abdichtung, unbewehrt, lotrechte
Nutzlasten (Einzellasten
bis 3 kN, Flächenlasten bis 4 kN/m2),
Druckfestigkeitsklasse C35 DIN EN
13813, Biegezugfestigkeitsklasse F5 DIN EN 13813,
Bauart A,
Heizrohrdurchmesser 15 mm, Estrichnenndicke 70 mm, zur
Aufnahme von
Fliesen-/Plattenbelägen, Oberfläche von Hand glätten.
Menge: 6,000 m2

**03.006 FB3b: Zementestrich Estrich auf Dämmschicht Abdichtung 4kN/m2 C35 F5 D 70mm**
STLB-Bau 2025-10 025
Zementestrich CT, einschichtig, als Estrich auf
Dämmschicht DIN 18560-2,
auf vorh. Abdichtung, unbewehrt, lotrechte Nutzlasten
(Einzellasten bis 3 kN,
Flächenlasten bis 4 kN/m2), Druckfestigkeitsklasse C35
DIN EN 13813,
Biegezugfestigkeitsklasse F5 DIN EN 13813,
Estrichnenndicke 70 mm, für
Flächen in Innenräumen, zur Aufnahme von
elastischen/textilen Belägen,
Oberfläche von Hand glätten.
Menge: 10,000 m2

**03.007 Zulage Mehr- bzw. Minderstärken Zementestrich**
Mehr- bzw. Minderstärken der vorgenannten
Zementestrichbeläge von je 5 mm.
Menge: 210,000 m²

**03.008 Zulage Estrich für frühere Belagreife, 8-10 Tage**
Zulage für Einsatz eines Zusatzmittels im Estrich zur
Erreichung
einer früheren Belagreife (8-10 Tage nach
Estricheinbau).

Diese Position kommt nur nach besonderer Anordnung
durch
den AG zur Ausführung!

Angeb. Fabrikat
'............................................'
Menge: 210,000 m²

**03.009 Zulage Schnellzementestrich, innerhalb 1 Tag belegbar**
Zulage für Estrich bis 75 mm Dicke, schwimmend, für
Belegereife innerhalb von 1 Tag.

Diese Position kommt nur nach besonderer Anordnung
durch
den AG zur Ausführung!
Menge: 100,000 m²

### Titel 04 Fugen/Übergänge/Anarbeiten

**04.001 Randdämmstreifen PE-Schaum D 10mm H 200mm**
STLB-Bau 2025-10 025
Randdämmstreifen aus PE-Schaum, Dicke 10 mm, Höhe 200
mm, für Estrich auf Trennschicht, Zementestrich.
Menge: 150,000 m

**04.002 Randdämmstreifen PE-Schaum D 10mm H 200mm, Heizestrich**
STLB-Bau 2025-10 025
Randdämmstreifen aus PE-Schaum, Dicke 10 mm, Höhe 200
mm, für Heizestrich, Zementestrich.
Menge: 3000,000 m

**04.003 Randdämmstreifen Mineralwolle D 10mm H 200mm**
STLB-Bau 2025-10 025
Randdämmstreifen aus Mineralwolle, Dicke 10 mm, Höhe
200 mm, für
Estrich auf Trennschicht, Zementestrich, Ausführung
gemäß
Einzelbeschreibung,
Einzelbeschreibungs-Nr '
Ausführung als nichtbrennbar  A1 nach DIN EN 13501-1;
Ausführungsort:  in Treppenhäusern'
.
Menge: 125,000 m

**04.004 Herstellen Bewegungsfuge B 10mm T 75mm**
STLB-Bau 2025-10 025
Herstellen der Bewegungsfuge, DIN EN 13318, in
Estrich, durch
Einlegen von Fugenband, Fugenbreite 10 mm, Fugentiefe
75
mm.
Menge: 17,500 m

**04.005 Herstellen Bewegungsfuge B 10mm T 75mm, in Heizestrich**
STLB-Bau 2025-10 025
Herstellen der Bewegungsfuge, DIN EN 13318, in
Heizestrich,
durch Einlegen von Fugenband, Fugenbreite 10 mm,
Fugentiefe
75 mm.
Menge: 265,000 m

**04.006 Nachträgliches Schneiden Bewegungsfuge**
Nachträgliches Schneiden einer Bewegungsfuge
im vorhandenem Estrich
Menge: 25,000 m

**04.007 Herstellen Scheinfuge**
STLB-Bau 2025-10 025
Herstellen der Scheinfugen, DIN EN 13318, in Estrich,
durch
nachträgliches Einschneiden, Schnitttiefe über 10 bis
20 mm.
Menge: 25,000 m

**04.008 Kraftschlüssiges Schließen Fugen**
Kraftschlüssiges Schließen von Schein- und
Arbeitsfugen im Estrich, mit
lösemittelfreiem Epoxidharz einschließlich dem
Querverdübeln im
erforderlichen Abstand mit geeigneten Stahldübeln.
Menge: 25,000 m

**04.009 Herstellen von Kanten und Abstellungen**
Herstellen von Kanten und Abstellungen inkl. Liefern
und montieren von
Estrichwinkeln im Zementestrich der Estrichpositionen,
auf den Rohbau
verdübelt, exakt auf Höhe und Maß ausgerichtet und mit
nichtbrennbarem
Material unterfüttert. gerade, in Einzellängen.
Menge: 6,500 m

**04.010 Aussparungen im Estrich herstellen**
Aussparungen im Estrich in verschiedenen Größen
herstellen.
Größe bis ca. 30/30cm
Menge: 10,000 Stk

**04.011 Aussparungen im Estrich schließen**
Schließen von Aussparungen im Estrich,
Querschnitt bis ca. 30/30 cm.
Höhe der Estrichdicken bis ca.75 mm
Einschl. erforderlicher Dämmungsergänzungen und
Vorbehandlung des
Untergrundes der Ränder
zur Haftung, Oberfläche abreiben/ glätten gemäß
der anzuarbeitenden Flächen.
Menge: 10,000 Stk

**04.012 Zulage Anarbeitung an Bodeneinläufe**
Zulage zu den Estrichpositionen für die Anarbeitung an
Bodeneinläufe
bis ca. 15/15cm oder DN ca. 15cm
Menge: 6,000 Stk

**04.013 Zulage Anarbeitung Duschrinne**
Anarbeitung des gesamten Estrichaufbaus (einschl.
Dämmung) an
Duschrinnen, inkl. Stellen eines Randstreifens aus
PE-Schaum umlaufend
und Hochziehen der Abdeckfolie,

Abrechnung je Stück Durchdringung

ca. 10/90cm
Menge: 1,000 Stk

**04.014 Zulage Anarbeitung, im Gefälle**
Zulage zu vorgenannten Anarbeitungen für die
Gefälleausbildung an der Duschrinne und um die
Bodeneinläufe
herum, ca. 1,0m²
Menge: 7,000 Stk

**04.015 Zulage Anarbeitung an Einbauteile**
Zulage zu den Estrichpositionen für die Anarbeitung an
Einbauteile,
z.B. Bodentanks, Rohre, sonstige Durchdringungen,
bis ca. 300/300mm oder ca. DN 250mm
Menge: 10,000 Stk

**04.016 Nicht brennbare Schwelle**
Nicht brennbare Schwelle unter Brandschutztüren in den
vorbeschriebenen Estrich- und Dämmflächen wie folgt
ausbilden: - Trittschall und Wärmedämmung in
Leibungstiefe/Breite entfernen - mit nicht brennbarer
gebundenen Schüttung auffüllen, verdichten - ggf.
Elektrokanal
einarbeiten - 2 cm dicker A1 Dämmstoffstreifen
Menge: 38,000 m

**04.017 Nachträgliches Anarbeiten Aufzugsschwelle**
Ausführung: In allen Geschossen

Nachträgliches Schließen und Anarbeiten der Schwellen
zur Aufzugsanlage
nach Einbau mit Verugssmörtel auf Epoxidharzbasis für
kraftschlüssigen
Verguss der Aufzugstüren innerhalb der Estrichebene,
einschl.
Dämmungsergänzungen und Vorbehandlung des Untergrundes
der Ränder
zur Haftung, Oberfläche abreiben/ glätten gemäß
der anzuarbeitenden Flächen.

Breite Türlaibung:  ca. 1200mm
Tiefe Türlaibung: 240mm
Höhe Estrichverguss: 650 bis 750mm

Inkl. allen erforderlichen Nebenarbeiten und Material
liefern und fachgerecht einbauen.
Menge: 2,000 Stk

**04.018 Prüfung Feuchtigkeit, CM-Methode, Estrich**
Prüfung des Feuchtigkeitsgehaltes des Estrichs mit der
CM-Methode über Nebenleistung gemäß VOB hinausgehend,
inkl. genauen Protokollierens der Messstellen und
Messergebnisse.
Ausführung nach Angabe der Bauleitung.
Die Messergebnisse sind der Bauleitung vorzulegen.
Menge: 10,000 Stk

### Titel 05 Sonstiges

**05.001 Einbaurahmen für Sauberlaufzone, 20/25/3 mm, ca. max.7,24 m**
liefern und montieren von Einbaurahmen für
Sauberlaufzone in Estrich,
einschl. Glätten und Angleichen des Bodens innerhalb
des Rahmens,
nach entsprechender Reife des Estrichs Beschichtung
des Estrich mit einer
Versiegelung auf Acrylatbasis,
zum späteren Einlegen der Sauberlaufmatten durch
andere Gewerke,
aus Aluminium, Materialstärke: ca. 3,0 mm
Rahmenprofilmaße: (HxBxT) 20 x 25 x 3mm

Fläche der 4-eckigen Sauberlaufzone:
Gesamtmaße:  ca. 2,31 x 1,31 m
Gesamtabwicklungslänge:  ca. 7,24 m

Einbauort: Treppenhaus 01
Menge: 1,000 Stk

**05.002 Einbaurahmen für Sauberlaufzone, 20/25/3 mm, ca. max.7,82 m**
liefern und montieren von Einbaurahmen für
Sauberlaufzone in Estrich,
einschl. Glätten und Angleichen des Bodens innerhalb
des Rahmens,
nach entsprechender Reife des Estrichs Beschichtung
des Estrich mit einer
Versiegelung auf Acrylatbasis,
zum späteren Einlegen der Sauberlaufmatten durch
andere Gewerke,
aus Aluminium, Materialstärke: ca. 3,0 mm
Rahmenprofilmaße: (HxBxT) 20 x 25 x 3mm

Fläche der 4-eckigen Sauberlaufzone:
Gesamtmaße:  ca. 2,01 x 1,90 m
Gesamtabwicklungslänge:  ca. 7,82 m

Einbauort: Windfang
Menge: 1,000 Stk

**05.003 Einbaurahmen für Sauberlaufzone, 20/25/3 mm, ca. max.6,02 m**
liefern und montieren von Einbaurahmen für
Sauberlaufzone in Estrich
montieren, einschl. Glätten und Angleichen des Bodens
innerhalb des
Rahmens,
nach entsprechender Reife des Estrichs Beschichtung
des Estrich mit einer
Versiegelung auf Acrylatbasis,
zum späteren Einlegen der Sauberlaufmatten durch
andere Gewerke,
aus Aluminium, Materialstärke: ca. 3,0 mm
Rahmenprofilmaße: (HxBxT) 20 x 25 x 3mm

Fläche der 4-eckigen Sauberlaufzone:
Gesamtmaße:  ca. 1,81 x 1,20 m
Gesamtabwicklungslänge:  ca. 6,02 m

Einbauort: Treppenhaus 02
Menge: 1,000 Stk

**05.004 Einbaurahmen für Sauberlaufzone, 20/25/3 mm, ca. max.7,26 m**
liefern und montieren von Einbaurahmen für
Sauberlaufzone in Estrich
montieren, einschl. Glätten und Angleichen des Bodens
innerhalb des
Rahmens,
nach entsprechender Reife des Estrichs Beschichtung
des Estrich mit einer
Versiegelung auf Acrylatbasis,
zum späteren Einlegen der Sauberlaufmatten durch
andere Gewerke,
aus Aluminium, Materialstärke: ca. 3,0 mm
Rahmenprofilmaße: (HxBxT) 20 x 25 x 3mm

Fläche der 4-eckigen Sauberlaufzone:
Gesamtmaße:  ca. 1,37 x 2,26 m
Gesamtabwicklungslänge:  ca. 7,26 m

Einbauort: Flur / Garderobe
Menge: 1,000 Stk

### Titel 06 Stundenlohnarbeiten

**06.001 Bauvorarbeiter/-in sämtliche Kosten/Zuschläge**
STLB-Bau 2025-10 091
Stundenlohnarbeiten durch Bauvorarbeiter/-in
der Verrechnungssatz für die jeweilige Arbeitskraft
umfasst sämtliche
Aufwendungen wie Lohn- und Gehaltskosten, Lohn- und
Gehaltsnebenkosten, Zuschläge, lohngebundene und
lohnabhängige
Kosten, sonstige Sozialkosten, Gemeinkosten, Wagnis
und Gewinn.
Menge: 10,000 h

**06.002 Baufacharbeiter/-in sämtliche Kosten/Zuschläge**
STLB-Bau 2025-10 091
Stundenlohnarbeiten durch Baufacharbeiter/-in
der Verrechnungssatz für die jeweilige Arbeitskraft
umfasst sämtliche
Aufwendungen wie Lohn- und Gehaltskosten, Lohn- und
Gehaltsnebenkosten, Zuschläge, lohngebundene und
lohnabhängige
Kosten, sonstige Sozialkosten, Gemeinkosten, Wagnis
und Gewinn.
Menge: 10,000 h

**06.003 Bauhelfer/-in sämtliche Kosten/Zuschläge**
STLB-Bau 2025-10 091
Stundenlohnarbeiten durch Bauhelfer/-in
der Verrechnungssatz für die jeweilige Arbeitskraft
umfasst sämtliche
Aufwendungen wie Lohn- und Gehaltskosten, Lohn- und
Gehaltsnebenkosten, Zuschläge, lohngebundene und
lohnabhängige
Kosten, sonstige Sozialkosten, Gemeinkosten, Wagnis
und Gewinn.
Menge: 10,000 h

USt %: 19,00
